# Schleuse Neustadt - Sicherungsmaßnahmen und Verfüllung
Angebotsaufforderung (GAEB DA XML 3.2, DA83)
Projekt: 814W0226B129
Währung: EUR
Nebenangebote zugelassen: ja
Auftraggeber: WSA Weser, Standort Verden, Hohe Leuchte 30, 27283 Verden, Telefon 04231/898-0, Fax 04231/898-1233, E-Mail wsa-weser@wsv.bund.de
Erstellt mit: GXML Toolbox V3.3 R20210630, iTWO_64 V10.0.894, 24.08.2026

## 1 Schleuse Neustadt - Sicherungsmaßnahmen und Verfüllung
Datum: 24.08.2026

### Abschnitt 1 Schleuse Neustadt - Sicherungsmaßnahmen und Verfüllung

#### Unterabschnitt 1.1 Allgemeibne Leistungen

**1.1.10 Baustelle einrichten Sämtl.LV-Abschn.*Zufahrt vorh.**
*** Pauschalposition
Geräte, Werkzeuge, Bauzaun, Einfriedung, Absperreinrichtungen und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.20 Baustelle räumen Sämtl. LV-Abschn.**
*** Pauschalposition
Baustelle von allen Geräten, Anlagen, Einrichtungen und
dgl. räumen. Benutzte Flächen und Wege entsprechend dem
ursprünglichen Zustand herrichten. Soweit nicht für
bestimmte Leistungen für das Räumen der Baustelle gesonderte Positionen im Leistungsverzeichnis enthalten
sind, gilt die Pauschale
für alle Leistungen sämtlicher Abschnitte des Leistungsverzeichnisses.
Menge: 1,000 Psch

**1.1.30 Baustraße einrichten und vorhalten**
Baustraßen als Zufahrt ab der Straße'  '
herstellen, einschließlich erforderlicher
Ausweichstellen, wenn notwendig entsprechend dem
Bauablauf umbauen,  einschließlich aller erforderlichen
 Sicherungs- und Beschilderungsmaßnahmen.
Baustraßenbefestigung und  -dimensionierung nach Wahl
des AN unter Beachtung der Belastung aus
Materialtransporten und geplantem Geräteeinsatz.
Die Baustraße wird ggf. durch Dritte genutzt.
Fläche ca. 600 m²

Die Baustraße ist so herzurichten das unter anderem Mobilkräne sowie Sattelzüge die Baustelle sichern befahren können.
Ausführungsart: Schotterweg, Stahlplatten, Betonplatten, Betonrecycling o.ä.
Menge: 600,000 m2

**1.1.40 Baustraße rückbauen**
Baustraßen als Zufahrt zur Baustelle nach Beendigung
der Bauarbeiten rückbauen und von der Baustelle,
entfernen.
Das Rückbaumaterial verbleibt im Besitz des AN und ist
entsprechend den gesetzlichen Bestimmungen mit Nachweis
zu entsorgen bzw. zu verwerten.
Nach Beendigung der Bauarbeiten ist der ursprüngliche
Zustand wieder herzustellen.
Zum Umfang der Arbeiten gehört das Ausbessern von Absackungen, Fahhrinnen, Verunreinigungen etc.
sowie das ansähen von standortheimischen Gräsern die sich in die örtiche Vegetation einfügt.

Fläche ca. 600 m²
Menge: 600,000 m2

**1.1.50 Stammschutz Bäume**
Stammschutz durch Ummantelung nach Wahl des AN
einschließlich Polsterung gegen den Baum,  herstellen
und abbauen.
Stammschutz nach Beendigung der Bauzeit entfernen.
Stammdurchmesser (>über 40 bis 100 cm<),

Mindesthöhe: 2,00 m
Menge: 3,000 St

**1.1.60 Beweissicherung**
Zu Beginn der Baumaßnahme ist im Beisein des AG eine fotografische Dokumentation im Sinne einer Beweissicherung der durch den AN genutzten Flächen (Wege, Grünflächen, Bauwerke, etc.) zu erstellen. Im Anschluss ist die Dokumentation dem AG in digitaler und Papierform zu übergeben (zweifache Ausfertigung).
Menge: 1,000 St

**1.1.70 Verfüllmaterial 0-32 mm Lieferung und Einbau Baustraße**
Sand/Kies/Splitt Verfüllmaterial  für Baustraße liefern.
Material  einbauen und verdichten.
Material = Sand/Kies 0 -32 mm
Menge: 200,000 t

**1.1.80 Sicherung vorh. Ver- und Entsorgungsleitungen**
*** Pauschalposition
Vorhandene Ver- und Entsorgungsleitungen im Bereich Planie und Betriebsfläche unter Berücksichtigung der betrieblichen Erfordernisse und in Abstimmung mit dem AG sichern/umlegen oder ausbauen.

Entsprechende, damit einhergehende Erdarbeiten werden nicht gesondert vergütet und sind ggf. mit einzukalkulieren.

Zu entsorgende Ver- und Entsorgungsleitungen gehen in das Eigentum des AN über und sind von diesem fachgerecht zu verwerten/entsorgen. Dies ist in den Einheitspreisen mit zu berücksichtigen.
Menge: 1,000 Psch

**1.1.90 Jägerzaun demontieren Grundstück Zufahrt**
Jägerzaun abbauen und entsorgen.
Abgerechnet wird nach Länge zwischen den
Achsen der Endpfosten inkl. zweiflügligen Tor und einflügligen Tor und Pfosten sowie allen Halterungen,Fundamenten, Ankern Verbindungsteilen etc.

Material  Holz
Höhe des Zaunes bis 1100 mm.
Menge: 10,000 m

**1.1.100 Jägerzaun hertsellen und montieren Grundstück Zufahrt**
Jägerzaun herstellen und montieren. .
Abgerechnet wird nach Länge zwischen den
Achsen der Endpfosten inkl. zweiflügligen Tor und einflügligen Tor und Pfosten sowie allen Halterungen,Fundamenten, Ankern Verbindungsteilen etc.

Material  Holz
Höhe des Zaunes bis 1100 mm.
Menge: 10,000 m

**1.1.110 Pflasterdecke mit Unterl. aufnehmen Beton.10 cm*Ungeb. Fugenmat. SoB*gebr. Gestein*Tiefe 30 - 40 cm Verwertung AN Grundstück Zufahrt**
Pflasterdecke mit Unterlage aufbrechen und aufnehmen,
Die Aufbruchtiefe gilt ab Oberkante Pflasterdecke.
Art = Pflastersteine aus Beton, ca. 10 cm dick zur Wiederverwendung lagern
Mit Fugenfüllung aus Baustoffgemisch ohne Bindemittel.
Bettung aus Baustoffgemisch ohne Bindemittel.
Unterlage = Tragschicht aus gebrochener natürlicher Ge-
steinskörnung.
Aufbruchtiefe über 30 bis 40 cm.
Steine und übriges Aufbruchgut der Verwertung nach Wahl
des AN zuführen.
Menge: 25,000 m2

**1.1.120 Pflasterd. (aus Pos 1.1.110 ) Betonsteinen herst. Ellenbogenverband/Schmuckverband**
Pflasterdecke mit Pflastersteinen aus Beton herstellen.
In Fahrbahnflächen.
Format für Rastermaß = 100/200/80 mm.
Fase max. 2/2 mm.
Baustoffgemisch für Bettung und Fugen Kategorie '0/4'

Bettung aus Baustoffgemisch 0/4, Anteil an Körnung unter 2 mm max. 30 Massenprozent, E CS35, C 90/3.
Fuge mit Baustoffgemisch 0/4, GU, F, E CS35, C 90/3,
Fugenmaterial einarbeiten und einschlämmen, Fugenschluss durch Einfegen und Einschlämmen herstellen.
Steine im Ellenbogen-/Schmuckverband wie vorhanden verlegen.
Menge: 25,000 m2

**1.1.130 Vegetationsfläche mähen*Mähgut Verw. AN**
Vegetationsfläche vor Beginn der Sicherungsmaßnahmen mähen.
Fläche rechts und links der Schleusenplanie
Mähgut nach Wahl des AN verwerten.
Menge: 460,000 m2
Leistungsbereichkatalog: 107

**1.1.140 Lichtraumprofilschnitt durchführen 4,5m ü. Fahrbahn*1,00 m Abstand Schnittg. Verw.AN**
Lichtraumprofilschnitt durchführen. Äste erforderlichenfalls auf Zugast einkürzen oder auf Astring
absägen. Abgerechnet wird nach Stück Baum.
Höhe des lichten Raumes = 4,50 m über Fahrbahn/Zufahrt.
Breite des seitlichen Sicherheitsraumes
der Zufahrt = ca. 1,00 m.
Schnittgut nach Wahl des AN verwerten.
Menge: 2,000 St
Leistungsbereichkatalog: 107

**1.1.150 Temporärer Weidezaun aufstellen und entfernen**
Temporären Weidezaun zur Einfriedung von Schafen
 einschl. der erforderlichen Tore und Pfosten standsicher aufstellen, während der Bauzeit vorhalten und unterhalten sowie nach Beendigung der Bauzeit entfernen. 70 v.H. des Preises werden nach Aufstellen, der Rest nach Entfernen des Bauzaunes vergütet.
Zaunhöhe bis 1,50
Zaun Weidezau, Wildgatter, Knotengeflecht, Matten etc.
Menge: 60,000 m
Leistungsbereichkatalog: 101

**1.1.160 Zaun aufnehmen Maschendrahtzaun*Höhe 1,50-2,00 m Pfosten Stahl*Abstand2,00-3,00m Pf.i.Beton30/80*Löcher schließen Material verwert.**
StL-Nr. 2112810133222101
Zaun aufnehmen, einschließlich Verstrebungen.
Maschendrahtzaun.
Zaunhöhe über 1,50 bis 2,00 m.
Pfosten aus Stahl.
Pfostenabstand über 2,00 bis 3,00 m.
Pfosten mit Einzelfundament aus Beton, Durchmesser bis
30 cm, Tiefe bis 80 cm.
Pfostenlöcher entsprechend der sie umgebenden Fläche
schließen. Material aus Baubereich.
Ausgebautes Material nach Wahl des AN verwerten.
Menge: 45,000 m
Leistungsbereichkatalog: 128

**1.1.170 Maschendrahtzaun herstellen Zaunhöhe 1,50 m*St.pf. D 48mm Pf.L2,10m,D30 T70*Pfostenabst.2,00m Gefl.50x50x2,5*Spannd.3mm 3zügig Aushub verteilen**
StL-Nr. 2112823712111101
Maschendrahtzaun, einschließlich der erforderlichen
Erdarbeiten, herstellen. Spanndraht in jede Masche einziehen. Mindestens jeden 10. Pfosten und alle Eckpfosten doppelseitig und die Endpfosten einseitig verstreben. Pfostenverstrebung wird gesondert vergütet.
Zaunhöhe = 1,50 m.
Stahlrohrpfosten, feuerverzinkt, Durchmesser 48 = mm,
Wanddicke = 1,5 mm.
Pfostenlänge = 2,10 m, Betonfundament C 12/15, Durchmesser = 30 cm, Tiefe = 70 cm.
Pfostenabstand = 2,00 m.
Maschendrahtgeflecht 50x50x2,5 mm, dickverzinkt.
Spanndraht 3 mm, dickverzinkt, 3-zügig.
Bodenklasse 3 bis 5, Aushubmaterial innerhalb der Baustelle flächenhaft verteilen.
Menge: 45,000 m
Leistungsbereichkatalog: 128

#### Unterabschnitt 1.2 Technische Bearbeitung

**1.2.5 Einholen von Genehmigungen**
*** Pauschalposition
Einholen sämtlicher Genehmigungen bei den zuständigen Behörden, die für die Durchführung der Bauarbeiten erforderlich sind.

Dazu zählen z. B.:
- Einholen von straßenverkehrsrechtlichen Genehmigungen
- Genehmigung für Nacht- und Wochenendarbeiten
- zus. Genehmigung zur Nutzung öffentlicher Versorgung

Die Genehmigungsunterlagen sind dem AG vor Beginn der Baumaßnahmen als Kopie zu übergeben.
Menge: 1,000 Psch

**1.2.10 Bauzeitenplan/ Bauakte aufstellen Leistungen LV*Balkenpl. Fort. Bauabl.*PDF, Version A-1**
*** Pauschalposition
Bauzeitenplan mit einer Aufgliederung in Planung,
Lieferung, Herstellung, ggf. Montage und Erprobung nach
Abschnitten des LV prüffähig aufstellen.
Abhängigkeiten der Vorgänge darstellen.
Vereinbarte Termine und Abläufe berücksichtigen
für alle Leistungen des LV
als Balkenplan
Fortschreibung entsprechend dem Bauablauf
Lieferung im Archiv-/Druckformat = PDF, Version A-1
Menge: 1,000 Psch

#### Unterabschnitt 1.3 Abbruch

**1.3.5 Provisorische Abdichtung/Stauhaltung**
*** Pauschalposition
Die Schleusenkammer für die nachfolgenden Arbeiten provisorisch Abdichten.
Die Abdichtung wird nach Wahl des AN hergestellt.
z.B. Dammbalkenverschluss verstärken mit Holzplatten, BigBags mit Sandfüllung und/oder Dammbildung mit passenden Erdschichten.
Menge: 1,000 Psch

**1.3.10 Bewuchs aus Kammer entfernen/entsorgen**
*** Pauschalposition
Pflanzenbewuchs in der Schleusenkammer roden und entsorgen.
Art des Bewuchses: Gräse, Stauden, Hecken, Kraut bis rd. 2 m Höhe inkl. Wurzelwerk und Stubben roden und entsorgen.
Die Vegattion ist im gesamten Kammerbereich an den Kammerwänden und Sohle zu enternen.
Verwertung nach Wahl des AN.
Menge: 1,000 Psch

**1.3.20 Kammersohle-/wände reinigen**
*** Pauschalposition
Schlick / Schlamm aus der Kammersohle-/wände entfernen.
Die Unterlage für den späteren Einbau mit Verfüllungsmaterial reinigen und soweit herzurichten das keine Verspülungen, Setzungen oder sonsitigen Verformungen bei der späteren Verfüllung und Verdichtung enstehen.
Ausführung nach Wahl AN mit Bagger, Radlader und/oder Spülen.
Menge: 1,000 Psch

**1.3.40 Demontage der Anlagen Stb. und Mb.*Stemmtor Untertor Teile entsorgen*Trsp. Werk AN**
*** Pauschalposition
Vorhandene Anlagen gemäß Leistungsbeschreibung
demontieren.
Demontage des Stahl-/Holzbaus und der Maschinentechnik,
einschließlich der stahlbaulichen
und maschinentechnischen Ausrüstung.
System = Stemmtor Untertor.(2-Torflügel)
Demontierte Teile werden durch den AN der Entsorgung
zugeführt. Transport und Entsorgung nach Wahl des AN
Transport zum Werk des AN.
Stemmtor inkl. aller Stahlanbauteile wie Torschubstungen, Torantriebe, Geländer, Knaggen, Schieber etc.

Torflügel:
Maße: 4,50 x 3,30x 0,40 m
Gewicht: rd. 2 - 3 t
Menge: 1,000 Psch
Leistungsbereichkatalog: 216

**1.3.50 Demontage der Anlagen Stb. und Mb.*Stemmtor Obertor Teile entsorgen*Trsp. Werk AN**
*** Pauschalposition
Vorhandene Anlagen gemäß Leistungsbeschreibung
demontieren.
Demontage des Stah-/Holzlbaus und der Maschinentechnik,
einschließlich der stahlbaulichen
und maschinentechnischen Ausrüstung.
System = Stemmtor Obertor. (2 Torflügel)
Demontierte Teile werden durch den AN der Entsorgung
zugeführt. Transport und Entsorgung nach Wahl des AN
Transport zum Werk des AN.
Stemmtor inkl. aller Stahlanbauteile wie Torschubstungen, Torantriebe, Geländer, Knaggen, Schieber etc.

Torflügel:
Maße: 3,90 x 3,30x 0,40 m
Gewicht: rd. 1 -2  t
Menge: 1,000 Psch
Leistungsbereichkatalog: 216

**1.3.60 Demontage der Anlagen Stb. und Mb.*Land/-Plattformpoller" Teile entsorgen*Trsp. Werk AN**
Vorhandene Anlagen gemäß Leistungsbeschreibung
demontieren.
Demontage des Stahlbaus und der Maschinentechnik,
einschließlich der stahlbaulichen
und maschinentechnischen Ausrüstung.
System = Plattform-/ Landpoller.
D= rd.200-250mm, t=800-1000mm
Demontierte Teile werden durch den AN der Entsorgung
zugeführt. Transport und Entsorgung werden gemäß dem
vom AG erstellten Entsorgungskonzept gesondert
vergütet.
Transport zum Werk des AN.
Poller inkl. aller Stahlanbauteile wie Dübel, Vernakerungen, Fundamente, Erdungen etc.
Menge: 5,000 St

**1.3.65 Demontage der Anlagen Stb. und Mb.*Leitern" Teile entsorgen*Trsp. Werk AN**
Vorhandene Anlagen gemäß Leistungsbeschreibung
demontieren.
Demontage des Stahllbaus und der Maschinentechnik,
einschließlich der stahlbaulichen
 Ausrüstung.
System = Leitern Schleusenkammer.
Demontierte Teile werden durch den AN der Entsorgung
zugeführt. Transport und Entsorgung werden gemäß dem
vom AG erstellten Entsorgungskonzept gesondert
vergütet.
Transport zum Werk des AN.
Leiter inkl. aller Stahlanbauteile wie Verankerungen, Haltebügel  etc.
Maße: 4,60 x  0,40 m
Menge: 5,000 St

**1.3.70 Demontage der Anlagen Stb. und Mb.*Haltebügel" Teile entsorgen*Trsp. Werk AN**
Vorhandene Anlagen gemäß Leistungsbeschreibung
demontieren.
Demontage des Stahllbaus und der Maschinentechnik,
einschließlich der stahlbaulichen
 Ausrüstung.
System = Haltebügel Schleusenkammer.
Demontierte Teile werden durch den AN der Entsorgung
zugeführt. Transport und Entsorgung werden gemäß dem
vom AG erstellten Entsorgungskonzept gesondert
vergütet.
Transport zum Werk des AN.
Haltebügel inkl. aller Stahlanbauteile wie Verankerungen, Haltebügel  etc.
Maße: 0,90 x  0,40 m
Menge: 5,000 St

**1.3.90 Beton-Bauteil abbrechen*Unbewehrt Über 500 mm**
StL-Nr. 1221501091590099
Bauteil aus Beton abbrechen und fördern.
Abgerechnet wird der abgebrochene Beton.
Aufmaß am Bauteil, Öffnungen und Nischen bis
0,25 m3 Einzelgröße und Schlitze bis zu 0,25 m3/m
werden übermessen.
Bauteil 'Drempel, Kammerblöcke, Häupter'

Material = unbewehrter Beton.
Abbruchdicke über 500 mm.
Druckfestigkeit '-'

Abbruchgut 'laden und entsorgen'

Förderweg 'Entsorgung nach Wahl AN'
Menge: 6,000 m3
Leistungsbereichkatalog: 215

**1.3.100 Geländer abbauen H bis 1100 mm*Pfosten ausbauen**
Geländer abbauen und entsorgen.
Abgerechnet wird nach Länge des Handlaufs zwischen den
Achsen der Endpfosten bzw. Endstäbe.
Geländer Knieleistengeländer mit Fußleiste
Material: Stahl lackiert mit Ks Schutzanstrich
Höhe des Geländers 1100 mm.
Pfosten ausbauen.
Menge: 20,000 m

**1.3.105 Stahlgeländer herst. und montieren Höhe 1,1 m*Hohl-u.Vollprofil 1 Kniel m. Fußl*Flach 100 geschr Stahl feuerverz.*An Ankerplatte**
StL-Nr. 2621751321204013
Stahlgeländer als fest montiertes Geländer
einschließlich Verankerungs- und Befestigungsteilen
entsprechend statischen und konstruktiven Erfordernissen gemäß Leistungsbeschreibung herstellen,
liefern und montieren. Dehn- und Montagestöße gemäß
konstruktiver Notwendigkeit sind einzurechnen.
Abgerechnet wird nach Länge des Handlaufs zwischen
den Achsen der Endpfosten. Einbauelemente wie Türen
werden ausgespart. Materialgütenachweis durch
Werksbescheinigung 2.1 nach DIN EN 10204.
Höhe 1,1 m.
Aus Hohl- und/oder Vollprofilen.
Als Holmgeländer mit einem Knieleiste mit Fußleiste.
Fußleiste als Flachstahl h = 100 mm, angeschraubt
an Lasche.
Stahlgeländer Werkstoff S235, feuerverzinkt,
gemäß DIN EN ISO 1461.
Geländerpfosten mit Fußplatte an Ankerplatten mit
untergeschweißten Hutmuttern und nichtrostenden
Schrauben aufgeschraubt.
Menge: 20,000 m
Leistungsbereichkatalog: 217

**1.3.120 Bootsanleger Oberhaupt demontieren und entsorgen**
*** Pauschalposition
Rückbau des vorhandenen Bootsanlegers in Holzbauweise
Maße: 10,00 m lang  x 2,00 m breit inkl. Pfahlgründung ca. 4,00 m. Die Pfähle soweit möglich rausziehen.
Vernakerungen, Befestigungsteile, Absperrungen, Rettungsanker, Anlagenteile entfernen und entsorgen.
Menge: 1,000 Psch

**1.3.130 Bootsanleger Unterhaupt demontieren und entsorgen**
*** Pauschalposition
Rückbau des vorhandenen Bootsanlegers in Stahlbauweise
Maße: 12,00 m lang  x 1,50 m breit inkl. Schwimmpottons
und Zugangssteg 5,60 m x 1,5 m breit  mit Gtterrosten, Unterkonstroktion und Kettengeländer,
Verankerungen, Befestigungsteile, Absperrungen, Rettungsanker, Anlagenteile, Betonfundamente ca. 1,5 m³ entfernen und entsorgen.
Menge: 1,000 Psch

#### Unterabschnitt 1.4 Erd-/ Wasserbau

**1.4.10 Verfüllung der Schleusenkammer**
Geeigneten Baustoff in meheren Schichten liefern, in Auftragsbereichen lagenweise vom Oberhaupt zum Unterhaupt profilgerecht und lagenweise einbauen und verdichten.
Baustoff 'Sand, Kies, Mineral undbindigen Erdreich aus Lehm und Ton'

Einbaustelle =  Schleusenkammer.
Das Herstellen des Planums wird nicht gesondert ist einzukalkulieren. Das Planum wird mit Mutterboden bedeckt und begrünt
Abrechnung 'm³'
Menge: 1400,000 m3

**1.4.30 Oberboden liefern und andecken Andeckung 5 cm**
StL-Nr. 241061539901
Oberboden liefern und profilgerecht andecken. Abrechnung nach angedeckten Flächen.
Andeckung 'Schleusenkammer'

Einbau '20 cm unter OK Planie'

Dicke der Andeckung = 5 cm.
Menge: 300,000 m2
Leistungsbereichkatalog: 106

**1.4.40 Zertifiz. gebietseig. Saatgut lief. Frischw. zertif.*Ursprungsgeb. 1**
StL-Nr. 242073150101
Zertifiziertes gebietseignes Saatgut für die freie
Landschaft liefern. Saatgut nach Baubeschreibung.
Saatgutmischung liefern für Frischwiese, zertifiziert.
Herkunft = Ursprungsgebiet 1 (Nordwestdeutsches Tiefland).
Menge: 10,000 kg
Leistungsbereichkatalog: 207

**1.4.50 Schüttsteine CP 90/250 liefern, umschlagen, einbauen**
Schüttsteine - Quarzsandstein - CP 90 / 250 gemäß TLW
und Prüfbericht vom Steinmaterial liefern, i. M.
1.100 m umschlagen und abschnittsweise als Sohl- und
Böschungsbefestigung 20 bis 50 cm stark unterhalb
Wasserspiegel mit Langarmbagger einbauen. Abrechnung
nach Lieferscheinen.
- filterstabiler Aufbau
- Minerafilter ohne Kunststoffanteile
Menge: 70,000 m2
